# Leistungsverzeichnis Dachdeckarbeiten
Leistungsbeschreibung (GAEB 90, DA81)
Währung: EUR
Auftraggeber: Erlus

## Zusätzlicher Text
Leistungsbeschreibung  | Ergoldsbacher Mönchpfanne

Bauvorhaben:  ______________________________________________________

Baustelle:  ______________________________________________________

Bauherr:
______________________________________________________
  Name  Tel.

______________________________________________________
  Straße  PLZ/Ort

Planung:
______________________________________________________
  Name  Tel.

______________________________________________________
  Straße  PLZ/Ort

Bauleitung:
______________________________________________________
  Name  Tel.

______________________________________________________
  Straße  PLZ/Ort

Angebotsabgabe/  ____________________
Submissionstermin:

Abgabeort:  ____________________

Baubeginn:  ________  KW 20 _____

Fertigstellung:  ________  KW 20 _____

  Bieter:  Nach Prüfung:

Angebotssumme netto:  _________________
__________________

______ % Mwst.:  _________________
__________________

Angebotssumme brutto:  _________________
__________________

__________________________________
________________________________
Ort und Datum  Ort und Datum

__________________________________
________________________________
Stempel u. Unterschrift des Bieters  Stempel u.
Unterschrift des Prüfers

## Zusätzlicher Text
Als Bestandteile des Vertrages gelten:

1) Das nachstehende Leistungsverzeichnis

2) Die neuesten Fassungen aller im Vertrag genannten
 DIN-Normen

3) VOB in allen Teilen, wie nachstehend
 VOB Teil A Allgemeine Bestimmungen für die Vergabe von
 Bauleistungen  DIN 1960
 VOB Teil B Allgemeine Vertragsbedingungen für die
 Ausführungen von Bauleistungen  DIN 1961
 VOB Teil C Technische Vorschriften für Bauleistungen
  DIN 18338  Dachdeckerarbeiten
  DIN 18334  Zimmerarbeiten
  DIN 18339  Klempnerarbeiten

4) weitere Normen, z.B.:
 DIN EN 1304  Tondachziegel für überlappende Verlegung
  DIN 1055  Lastenannahmen im Hochbau
  DIN 4108  Wärmeschutz im Hochbau
  DIN 68800  Holzschutz im Hochbau
 DIN 68365 Bauholz für Zimmererarbeiten

5) Die Fachregeln des deutschen Dachdeckerhandwerks

6) Die Richtlinien für die Ausführungen von Metalldächern,
 Außenwandbekleidungen und Bauklempnerarbeiten

7) Die Fachregeln des deutschen Zimmerhandwerks

8) Sonstige einschlägige technische und baupolizeiliche
 Bestimmungen sowie die Unfallverhütungsvorschriften

9) Die Vorschriften der jeweiligen Herstellerwerke in der
 jeweils zum Verlegezeitpunkt gültigen Fassung

10) Die nachfolgenden besonderen Vertragsbedingungen
 als auch nachfolgende Vorbemerkungen

## Zusätzlicher Text
Besondere Vertragsbedingungen :

_________________________________________________________________

## Zusätzlicher Text
Vorbemerkungen:

1)  Die Kenntnis der Baustelle ist Voraussetzung für die Ausarbeitung und Preisgestaltung des Angebotes.

2)  Der Bieter hat die Durchführung seiner Arbeiten mit Bauleitung, Zimmermann, Klempner und ggfs. weiteren Gewerken
 so abzusprechen, dass ein reibungsloser Ablauf gewährleistet ist.

3)  Für die angebotenen Leistungen übernimmt der Bieter die
 Verpflichtung der Vollständigkeit, d.h. Leistungen, die sich
 mit der Ausführung der angefragten Positionen zwangsläufig
 ergeben, hat er mit einzukalkulieren, auch wenn sie im
 Leistungsverzeichnis nicht ausdrücklich erwähnt sind, soweit
 es sich nicht um Nebenleistungen  nach VOB handelt.

4)  Die Mitbenutzung vorhandener Maschinen, Geräte und
 Einrichtungen  anderer Unternehmer ist vom Auftragnehmer
 gesondert mit diesen zu vereinbaren.

5)  Die Nutzung vorhandener Wasser-, Strom- und
 Druckluftanschlüsse wird
  nach Verbrauch abgerechnet
  vom Bauherrn kostenlos gestellt
  mit einer Pauschalsumme von ______
  der Angebotssumme angesetzt

6)  Sämtliche Materialien müssen miteinander unbedenklich
 verarbeitbar und verträglich sein (elektrolytische
 Spannungsreihe, Bitumen-Korrosion etc).

7)  Sämtliches Zubehör und Sonderziegel müssen vom selben
 Herstellerwerk wie der Flächenziegel verwendet werden, um
 Funktion, Passform und Farbe zu garantieren. Vor dem
 Eindecken sind die Farben der Ziegel zu prüfen und gegebenenfalls durch Quermischen auszugleichen.

8)  Sollte ein anderes Fabrikat als die Richtqualität angeboten
 werden, ist vom Bieter die Gleichwertigkeit nachzuweisen.

Architektenvermerk:
Die Angaben im Leistungsverzeichnis sind zu überprüfen,
wenn erforderlich, objektgebunden abzustimmen,
gegebenenfalls zu ergänzen.
Alle Angaben sind als Empfehlung anzusehen und sind rechtlich
gesehen unverbindlich.

## Zusätzlicher Text
Dachform:

O Satteldach
O Walmdach
O Pultdach
O Krüppel-Walmdach

O Umdeckung  O Neudeckung

Dachneigung:  ___________

Trauflänge:  ___________

Sparrenlänge:  ___________

Traufhöhe:  ___________

Dachfläche:  ___________

## Ergoldsbacher Mönchpfanne
Datum: 03.05.18

### 1 Dachdeckungsarbeiten

#### 1.1 Schalung und Lattung

**1.1.1 Aufschieblinge**
Aufschieblinge
an der Traufe aus keilförmig zugeschnittenem Nadelholz
Güteklasse II-III, Keil in die Dachfläche einlaufend in
einer
Länge von  ca____ m,
Querschnitt an der vorderen Traufkante ca._____x_____
mm.
Liefern und handwerksgerechtes Aufbringen auf die
Sparren.
Die Befestigung hat durch korrosionsgeschütze  ____ mm
Drahtstifte zu erfolgen.
Menge: 1,000 St

**1.1.2 Dachschalung**
Dachschalung
Liefern und Aufbringen einer Dachschalung,
Holzschutz nach DIN 68800-1 und Merkblatt für Holz und
Holzwerkstoffe in den FR des DDh
Stärke ca._______ mm, mittlere Brettbreite ______ cm.
Befestigung mit Verbindungmitteln die einen
Korrosionsschutz von  mindestens 12µm (
Fe/Zn-Verzingung) besitzen.
Menge: 1,000 m2

**1.1.3 Dachschalung für Gaupen**
Dachschalung für Gaupen
Schalung von Kleinflächen.
Leistungsbeschreibung wie Pos. 2,
jedoch Kleinfläche/Stck. ca. ______ qm
O Dreiecks-Gaupe
O Schlepp-Gaupe
O Dachhäuschen als
 O Satteldach-Gaupe
 O Walmdach-Gaupe
Menge: 1,000 m2

**1.1.4 Kehlausbildung**
Kehlausbildung
Ausbildung der Kehlen.
Einpassen und zuschneiden der Schalbretter auf
Gehrung einschließlich Materialverschnitt.
Menge: 1,000 m

**1.1.5 Gratausbildung**
Gratausbildung
Ausbildung der Grate.
Einpassen und zuschneiden der Schalbretter
auf Gehrung einschließlich Materialverschnitt unter
Berücksichtigung der in DIN 4108 geforderten
uneingeengten Lüftungsquerschnitte.
Menge: 1,000 m

**1.1.6 Schräge Endausbildung**
Schräge Endausbildung
Ausbildung eines schrägen Ortgangs.
Zuschneiden der Schalbretter entsprechend der
örtlichen Gegebenheiten.
Menge: 1,000 m

**1.1.7 Nut- und Federschalung**
Nut- und Federschalung
Liefern und aufbringen einer Nut- und Federschalung _______ mm dick.
O im Traufbereich
O im Ortgangbereich
O im Bereich der gesamten Dachfläche.
Die Schalung hat mindestens 3 cm unterhalb des
Firstscheitelpunktes zu enden.
Menge: 1,000 m2

**1.1.8 Unterdeckung**
Unterdeckung
O überlappt verfalzt
O verschweißt / verklebt / nahtgesichert
O naht- und perforationssgesichert
Fabrikat __________________________ oder gleichwertig,
angebotenes Fabrikat _______________________________
mit einer Lage __________________________ liefern,
mit mindestens 100 mm Nahtüberdeckung auf der
Dachschalung verlegen und im Nahtbereich mit
korrosionsgeschützten Dachpappstiften ____/____
oberseitig befestigen. Vordeckung muss wie die Schalung
mindestens 3 cm unterhalb des Firstscheitelpunktes
enden.
Die Vordeckung muss an allen aufgehenden Bauteilen
mindestens 15 cm hochgezogen werden.
Unterdeckbahn mit mindestens 100 mm Höhenüberdeckung
(Werksangabe beachten) liefern und aufbringen.
An aufgehenden Bauteilen muss die Unterdeckbahn
mindestens
15 cm hochgezogen werden.
Der sd-Wert hat
O  <  0,3 m
O  >  0,3 m zu betragen.
Menge: 1,000 m2

**1.1.9 Unterspannbahn**
Unterspannbahn
O überlappt verfalzt
O  verschweißt / verklebt / nahtgesichert
O  naht- und perforationssgesichert

Fabrikat __________________________ oder gleichwertig,
angebotenes Fabrikat _____________________________
Unterspannbahn mit bis zu 400 mm Höhenüberdeckung
(Werksangabe beachten) liefern und aufbringen.
An aufgehenden Bauteilen muss die Unterspannbahn
mindestens 15cm hochgezogen werden.
Der sd-Wert hat
O <  0,3 m
O  >  0,3 m zu betragen.
Menge: 1,000 m2

**1.1.10 Unterdach, wasserdicht**
Unterdach, wasserdicht
(evtl. in Verbindung mit Vordeckung)
bestehend aus einer Lage
O Bitumschweißbahn G 200 S4
 Fabrikat ______________________________ oder
 gleichwertig, angebotenes Fabrikat
 _____________________________________
O Elastomerbitumenschweißbahn PYE PV 200 S5
 Fabrikat ______________________________ oder
 gleichwertig, angebotenes Fabrikat
 _____________________________________
O hochpolymerer Dachbahn
 Fabrikat ______________________________ oder
 gleichwertig, angebotenes Fabrikat
________________________________
unter der Überdeckung mit korrosionsgeschützen
Dachpappstiften___/___verdeckt genagelt und in der
Höhen- sowie Seitenüberdeckung homogen verschweißt.
Das Unterdach wird über die trapezförmige Konterlattung
geführt.
Das Unterdach muss an allen aufgehenden Bauteilen mind.
15 cm hochgeführt werden.
Menge: 1,000 m2

**1.1.11 Unterdach, regensicher**
Unterdach, regensicher
(evtl. in Verbindung mit Unterdeckung)
O im Trauf-Schneefangbereich ca. _______m hoch
O im Bereich der Aufschieblinge ca. ______ m hoch
O im Bereich der gesamten Dachfläche
bestehend aus einer Lage.
O Bitumschweißbahn G 200 S4
 Fabrikat ___________________________ oder
 gleichwertig, angebotenes Fabrikat
 _________________________________
O Elastomerbitumenschweißbahn PYE PV 200 S5
 Fabrikat ___________________________ oder
 gleichwertig, angebotenes Fabrikat
 ___________________________________
unter der Überdeckung mit korrosionsgeschützen
Dachpappstiften ___/___ verdeckt genagelt und in der
Höhen- sowie Seitenüberdeckung homogen verschweißt.
Die Konterlattung liegt offen auf der Schweißbahn.
Das Unterdach muss an allen aufgehenden Bauteilen mind.
15 cm hochgeführt werden.
Menge: 1,000 m2

**1.1.12 Rückseitiger Anschluss an aufgehende Bauteile**
Rückseitiger Anschluss an aufgehende Bauteile
- Wasserabweiser
aus
O hochreißfester Schalungsbahn  Zuschnitt ca. _____ cm
O G 200 S4 Bitumenschweißbahn  Zuschnitt ca. _____ cm
O 2-fach gekantetem Blech  Zuschnitt ca. _____ cm
liefern und anbringen hinter
O Wohnraumfenstern
O Dachfenstern
O Sanitärentlüftern
O Kaminen
O _________________
Menge: 1,000 m

**1.1.13 Blecheinklebearbeiten**
Blecheinklebearbeiten
Schleppstreifen aus
O Glasvlies
O Glasgewebe
armierter Bitumendachbahn _________
Stärke _________ mm als Verstärkung
O im Übergang Schalung/Tropfblech verlegen
O an evtl. aufgehenden Bauteilen
auf der Schalung mechanisch befestigen. Vorgesehener
Klebebereich am Blech muss mit bituminöser Voranstrichemulsion 1x gestrichen werden. Etwaige
Dehnungsausgleiche müssen fachgerecht abgedichtet
werden.
Menge: 1,000 m

**1.1.14 Konterlattung**
Konterlattung
Liefern und Aufbringen,
Zuordnung der Sortierklassen nach DIN 4047-1 zu
Festigkeitsklassen nach DIN EN 338 Güteklasse S 10/ C
24, Holzschutz nach DIN 68800-1 und Merkblatt für Holz
und Holzwerkstoffe in den FR des DDh
mit einem Lattenquerschnitt von
O 30/50mm
O 24/48 mm, 2 x
O 40/60mm
O 40/80mm
O 30/50 mm, 2 x
O 40/100 mm
O 60/60mm
O ___/___/___mm trapezförmig
Sparrenabstand ca. _______ cm
Befestigung mit Verbindungmitteln die einen
Korrosionsschutz von  mindestens 12µm (
Fe/Zn-Verzingung) besitzen.
Menge: 1,000 m2

**1.1.15 Traglattung**
Traglattung
für die nachstehende Flachdachpfannendeckung,
Dachneigung _______°, bestehend aus Nadelholz
Zuordnung der Sortierklassen nach DIN 4047-1 zu
Festigkeitsklassen nach DIN EN 338 Güteklasse S 10/ C
24, Holzschutz nach DIN 68800-1 und Merkblatt für Holz
und Holzwerkstoffe in den FR des DDH Befestigung mit
Verbindungmitteln die einen Korrosionsschutz von
mindestens 12µm( Fe/Zn-Verzingung) besitzen.

mit einem Lattenquerschnitt von
O 30/50 mm
O 40/60 mm
liefern und winkelrecht auf der bauseitigen
Holzunterkonstruktion befestigen.
Sparrenabstand ca. ______ cm.
Menge: 1,000 m2

**1.1.16 Traglattung für Sattel-Gaupen**
Traglattung für Sattel-Gaupen
für die nachstehende Flachdachpfannendeckung,
Dachneigung _____°, bestehend aus Nadelholz,
Gefährdungsklasse 0,
Sortierklasse nach  DIN 4047-1, S10,
mit einem Lattenquerschnitt von
O 30/50 mm
O 40/60 mm
liefern und winkelrecht mit korrosionsgeschützten
Drahtstiften auf der bauseitigen Holzunterkonstruktion
befestigen.
Sparrenabstand ca. ________ cm.
  Stck. ca. ______ qm
Menge: 1,000 m2

**1.1.17 Traglattung für Walm-Gaupen**
Traglattung für Walm-Gaupen
für die nachstehende Flachdachpfannendeckung,
Dachneigung _____°, bestehend aus Nadelholz,
Gefährdungsklasse 0,
Sortierklasse nach  DIN 4047-1, S10,
mit einem Lattenquerschnitt von
O 30/50 mm
O 40/60 mm
liefern und winkelrecht mit korrosionsgeschützten
Drahtstiften auf der bauseitigen Holzunterkonstruktion
befestigen.
Sparrenabstand ca. ________ cm.
  Stck. ca. ______ qm
Menge: 1,000 m2

**1.1.18 Traglattung für Schlepp-Gaupen**
Traglattung für Schlepp-Gaupen
für die nachstehende Flachdachpfannendeckung,
Dachneigung _____°, bestehend aus Nadelholz,
Gefährdungsklasse 0,
Sortierklasse nach  DIN 4047-1, S10,
mit einem Lattenquerschnitt von
O 30/50 mm
O 40/60 mm
liefern und winkelrecht mit korrosionsgeschützten
Drahtstiften auf der bauseitigen Holzunterkonstruktion
befestigen.
Sparrenabstand ca. ________ cm.
  Stck. ca. ______ qm
Menge: 1,000 m2

**1.1.19 Traglattung für Kleinflächen**
Traglattung für Kleinflächen
für die nachstehende Flachdachpfannendeckung,
Dachneigung _____°, bestehend aus Nadelholz,
Gefährdungsklasse 0,
Sortierklasse nach  DIN 4047-1, S10,
mit einem Lattenquerschnitt von
O 30/50 mm
O 40/60 mm
liefern und winkelrecht mit korrosionsgeschützten
Drahtstiften auf der bauseitigen Holzunterkonstruktion
befestigen.
Sparrenabstand ca. ________ cm.
  Stck. ca. ______ qm
Menge: 1,000 m2

**1.1.20 Kehllattung**
Kehllattung
Einpassen und zuschneiden der Lattung auf Gehrung
einschließlich Materialverschnitt.
Menge: 1,000 m

**1.1.21 Gratlattung**
Gratlattung
Einpassen und zuschneiden der Lattung auf Gehrung
einschließlich Materialverschnitt.
Menge: 1,000 m

**1.1.22 Traufbohlen**
Traufbohlen
Liefern und montieren
Zuordnung der Sortierklassen nach DIN 4047-1 zu
Festigkeitsklassen nach DIN EN 338 Güteklasse S 10/ C
24 Holzschutz nach DIN 68800-1 und Merkblatt für Holz
und Holzwerkstoffe in den FR des DDH, Befestigung mit
Verbindungmitteln die einen Korrosionsschutz von
mindestens 12µm ( Fe/Zn-Verzingung) besitzen.
mit
O trapezförmigem Querschnitt
 in einer vorderen Höhe von ca. _____ mm,
 einer hinteren Höhe von ca. _____ mm und einer
Bohlenbreite von ca. _____ mm liefern, aufbringen
O geradem Querschnitt und auf die Konterlattung
aufgesetztem Keil, in einer Höhe von ca. ____ mm
und einer Bohlenbreite von ca. ____ mm liefern und
  auf Keile ___/___ mm aufbringen
Menge: 1,000 m

**1.1.23 Trauflatte**
Trauflatte
O Stehende Latte
O Doppellatte
O Dreifachlatte
aus Nadelholz DIN 68 365 der Güteklasse ______,
im Querschnitt wie die vorstehende Traglattung.
Die Befestigung hat durch korrosionsgeschützte
Drahtstifte, Länge ______ zu erfolgen.
Menge: 1,000 m

**1.1.24 Gratlatte**
Gratlatte
Gratlatte fachgerecht nach Werksvorschrift aufbringen
O für gemörtelten Grat
O für Trockenfirst  auf Gratlattenhaltern
einschließlich aller Nebenarbeiten und
Materialverschnitt.
Menge: 1,000 m

**1.1.25 Firstlatte**
Firstlatte
Firstlatte fachgerecht nach Werksvorschrift aufbringen
O für gemörtelten, sturmgesicherten First
O für Trockenfirst auf Firstlattenhalter
einschließlich aller Nebenarbeiten und
Materialverschnitt.
Menge: 1,000 m

#### 1.2 Dacheindeckung Ergoldsbacher Mönchpfann

**1.2.1 Fabrikat Ergoldsbacher Mönchpfanne**
Fabrikat Ergoldsbacher Mönchpfanne
nach DIN EN 1304,
Beständigkeit mind. 150 Frost-Tau-Wechsel nach DIN EN
539-2,
mit kombinierten Mönch- und Nonnenziegeln,
1. Sorte, mit Kopf- und Seitenverfalzung,
Regeldachneigung 22°,
in der Farbe  naturrot,
VKF klassifiziert mit Hagelwiderstandsklasse 4

einschließlich Liefern und Aufbringen.
Menge: 1,000 m2

**1.2.2 Gaupen - Dacheindeckung**
Gaupen - Dacheindeckung
Fabrikat und Modell wie vor beschrieben
passend zur vorstehenden Dacheindeckung,
jedoch für
 Satteldach-Gaupe
 Walmdach-Gaupe
 Trapez-Gaupe
 Schlepp-Gaupe
 Dreiecks-Gaupe
Eindecken der einzelnen Gaupe Stck./qm _____,
einschließlich aller Nebenarbeiten wie z.B. eindecken /
herstellen erforderlicher Anschlüsse / Übergänge zum
Hauptdach.
Menge: 1,000 m2

**1.2.3 Traufausbildung**
Traufausbildung
Fabrikat und Modell wie vor beschrieben
passend in Form und Farbe zur vorstehenden Deckung,
eindecken mit Traufpfannen
Menge: 1,000 m

**1.2.4 Firstanschlussausbildung**
Firstanschlussausbildung
einseitig an First und aufgehenden Bauteilen wie
Kaminen,
Gaupen, Wohnraumfenstern und sonstigen
Dachdurchbrüchen,
passend in Form und Farbe zur vorstehenden
Deckung eindecken mit Firstanschluss-Lüfterziegel
(einseitiger Lüftungsquerschnitt 125 cm / lfdm = 25 m
Sparrenlänge)
Menge: 1,000 m

**1.2.5 Ortgangausbildung**
Ortgangausbildung
Fabrikat und Modell wie vor beschrieben
Sämtliche Ziegel am Ortgang sind korrosionsgeschützt
zu befestigen.
Ortgangausbildung mit Doppelwulstziegel und
Ortgangüberstand über Mauer / Zahnleiste etc.
auch für linke Flächen / Anschlüsse an Fenstern etc.
Menge: 1,000 m

**1.2.6 Ortgangausbildung mit Ortgangbrettern,**
Ortgangausbildung mit Ortgangbrettern,
incl. aller benötigten Dachziegel
gehobelt, nach DIN 68 365 Güteklasse I,
imprägniert nach DIN 68 800, eindecken mit
 stehendem Windbrett 30/180, überstehend, korrosionsgeschützt befestigt und Eindeckung mit innenliegender
 Ortgangrinne (durch Spengler eingebaut).
 stehendem Windbrett 30/180 und liegendem Windbrett 24/180, korrosionsgeschützt befestigt.
Menge: 1,000 m

**1.2.7 Keramischer Sanitärlüfter universal DN 70/100**
Keramischer Sanitärlüfter universal DN 70/100
Fabrikat und Modell wie vor beschrieben
NW 70/100 aus Keramik,
mit unterseitigem Anschlußschlauch und UD Manschette,
regensicher, passend in Farbe und Form an vorstehende
Deckung fachgerecht einbauen und anschließen,
einschließlich aller Ausschnitte in Schalung und
Unterbahn.
Menge: 1,000 St

**1.2.8 Keramischer Antennendurchgang**
Keramischer Antennendurchgang
Fabrikat und Modell wie vor beschrieben
mit Antennendurchgangsmanschette, passend in Form und
Farbe zur vorstehenden Deckung, liefern, fachgerecht
einbauen oder anschließen inkl. aller Ausschnitte in
Lattung, Schalung o. Unterspannbahn.
Menge: 1,000 St

**1.2.9 Andeckarbeiten**
Andeckarbeiten
an vom Spengler eingesetzte Einfassungen:
Abgemessen werden alle Anschlussseiten.
 Kamineinfassungen
 Dunstrohreinfassungen
 Antenneneinfassungen
 Wandanschlüsse
 ______________________

Die Ausführungen der Andeckarbeiten erfolgt fachgerecht
inkl. aller möglichen Nebenarbeiten, wie z.B. Anhängen,
Einschneiden etc. ,
Menge: 1,000 m

**1.2.10 Kehlausbildung offen**
Kehlausbildung offen
Blechkehle beidseitig fachgerecht eindecken und die
Ausspitzer korrosionsgeschützt befestigen.
Menge: 1,000 m

**1.2.11 Brandmauer-Überbrückungen**
Brandmauer-Überbrückungen
durch beidseitiges Abschneiden der an der Mauer
anlaufenden Traglattung und Aufdübeln von verzinkten
Stahlblechwinkeln 1,38 mm stark, ca. 10 cm Zuschnitt, 2
Metalldübel M 6.
An den beiden Schmalseiten sind die Dachziegel in einem
Streifen 30 cm breit mit Kalk-Zementmörtel
aufzumörteln.
Breite des Schutzstreifens im Beton 1,28 m, Länge der
Stahlblechwinkel rd. 1,7 m, Mörtelbett 2x30 cm.
Abgerechnet wird das Längenmaß der Brandmauer.
Menge: 1,000 m

**1.2.12 Windsogsicherung Ortgang / Grad / Walm**
Windsogsicherung Ortgang / Grad / Walm
durch ERLUS Universal-Sturmklammer  ll,
aus  federhartem Edelstahl,
Ziegel / Klammerbemessungslast geprüft nach EN 14437,
Ausführung nach Fachregeln des DDH, Ermittlung nach
Windsogberechnungsprogramm der Erlus AG unter
www.erlus.de/windsogsicherung liefern und einbauen.
Befestigungsschema:
 1:1
 1:2
 1:3
Sturmklammertyp:  ERLUS Universal Sturmklammer Il XL
Menge: 1,000 m2

**1.2.13 Windsogsicherung Kehlbereich / Gauben / Kamine / etc.**
Windsogsicherung Kehlbereich / Gauben / Kamine / etc.
durch ERLUS Universal-Sturmklammer  ll,
aus  federhartem Edelstahl,
Ziegel / Klammerbemessungslast geprüft nach EN 14437,
Ausführung nach Fachregeln des DDH,

Befestigungsschema:
 1:1
 1:2
 1:3
Ausführung wie Ortgang

Sturmklammertyp:  ERLUS Universal Sturmklammer Il XL
Menge: 1,000 St

**1.2.14 Windsogsicherung Innenbereich**
Windsogsicherung Innenbereich
durch ERLUS Universal-Sturmklammer  Il,
aus  federhartem Edelstahl,
Ziegel / Klammerbemessungslast geprüft nach EN 14437,
Ausführung nach Fachregeln des DDH, Ermittlung nach
Windsogberechnungsprogramm der Erlus AG unter
www.erlus.de/windsogsicherung liefern und einbauen.
Befestigungsschema:
 1:1
 1:2
 1:3
Sturmklammertyp:  ERLUS Universal Sturmklammer Il XL
Menge: 1,000 m2

**1.2.15 Windsogsicherung Pultbereich**
Windsogsicherung Pultbereich
durch ERLUS Universal-Sturmklammer  Il,
aus  federhartem Edelstahl,
Ziegel / Klammerbemessungslast geprüft nach EN 14437,
Ausführung nach Fachregeln des DDH, Ermittlung nach
Windsogberechnungsprogramm der Erlus AG unter
www.erlus.de/windsogsicherung liefern und einbauen.
Befestigungsschema:
 1:1
 1:2
 1:3
Sturmklammertyp:  ERLUS Universal Sturmklammer Il XL
Menge: 1,000 m2

**1.2.16 Windsogsicherung Traufbereich**
Windsogsicherung Traufbereich
durch ERLUS Universal-Sturmklammer  ll,
aus  federhartem Edelstahl,
Ziegel / Klammerbemessungslast geprüft nach EN 14437,
Ausführung nach Fachregeln des DDH, Ermittlung nach
Windsogberechnungsprogramm der Erlus AG unter
www.erlus.de/windsogsicherung liefern und einbauen.
Befestigungsschema:
 1:1
 1:2
 1:3
Sturmklammertyp:  ERLUS Universal Sturmklammer Il
XL
Menge: 1,000 m2

**1.2.17 Windsogsicherung Firstbereich**
Windsogsicherung Firstbereich
durch ERLUS Universal-Sturmklammer  Il,
aus  federhartem Edelstahl,
Ziegel / Klammerbemessungslast geprüft nach EN 14437,
Ausführung nach Fachregeln des DDH, Ermittlung nach
Windsogberechnungsprogramm der Erlus AG unter
www.erlus.de/windsogsicherung liefern und einbauen.
Befestigungsschema:
 1:1
 1:2
 1:3
Sturmklammertyp:  ERLUS Universal Sturmklammer Il XL
Menge: 1,000 m2

**1.2.18 Grat gemörtelt**
Grat gemörtelt
Fabrikat und Modell wie vor beschrieben
einschließlich Beischroten mit Firstziegel
 Nr.  7 (Sonderfirst)
 Nr. 15

 farblich zur Dachfläche abgestimmtem Kalkzementmörtel
 naturbelassenem Kalkzementmörtel verlegen.

Eine mechanische Fixierung der Gratziegel erfolgt durch
:
 Abhängen mit Kupferdraht und Befestigung mit
geriffelten
 Kupferschiefernägeln 28/35 mm
 Abhängen mit korrosionsgeschütztem Bindedraht und
 feuerverzinkten Schiefernägeln 28/ 35 mm.
Menge: 1,000 m

**1.2.19 Walmkappe gemörtelt**
Walmkappe gemörtelt
Fabrikat und Modell wie vor beschrieben
für Firstziegel
 Nr.  7 (Sonderfirst)
 Nr. 15 (18 - 40°)

fachgerecht, wie in vorstehender Pos. festgelegt,
aufbringen und nötigenfalls zuschneiden.
Menge: 1,000 St

**1.2.20 First gemörtelt**
First gemörtelt
Fabrikat und Modell wie vor beschrieben
mit Firstziegel
 Nr.  7 (Sonderfirst)
 Nr. 15

 farblich zur Dachfläche abgestimmtem Kalkzementmörtel
 naturbelassenen Kalkzementmörtel verlegen.
 zusätzlich als Sturmsicherung genagelter Version
 verlegen.
Menge: 1,000 m

**1.2.21 Erlus-Trockengrat mit Erlus-Rollenlüfterband**
Erlus-Trockengrat mit Erlus-Rollenlüfterband
Fabrikat und Modell wie vor beschrieben
oder gleichwertig, angebotenes Fabrikat
einschließlich Beischroten mit Firstziegel _________
auf die in gesondert ausgeschriebener Unterkonstruktion
mit zusätzlichem als Flugschneesicherung eingebrachtem
ERLUS Alu-Rollenlüfterband in der Breite von ca. 28 cm
mit passenden Firstklammern befestigen.
Erlus-Rollenlüfterband : Freier Lüftungsquerschnitt 160
cm²/m
Menge: 1,000 m

**1.2.22 Erlus-Trockenfirst mit Erlus-Rollenlüfterband**
Erlus-Trockenfirst mit Erlus-Rollenlüfterband
Fabrikat und Modell wie vor beschrieben
oder gleichwertig, angebotenes Fabrikat
mit Firstziegel _________
auf die in gesondert ausgeschriebener Unterkonstruktion
mit zusätzlichem als Flugschneesicherung eingebrachtem
ERLUS Alu-Rollenlüfterband in der Breite von ca. 28 cm
mit passenden Firstklammern befestigen.
Erlus-Rollenlüfterband : Freier Lüftungsquerschnitt 160
cm²/m
Menge: 1,000 m

**1.2.23 Walmkappe - trocken verlegt**
Walmkappe - trocken verlegt
Fabrikat wie vor beschrieben mit
für vorgenannten Firstziegel
fachgerecht wie in vorstehender Pos. festgelegt,
aufbringen
und nötigenfalls zuschneiden.
Menge: 1,000 St

**1.2.24 Firstabschluss für Lüftungsfirst / Trockenfirst**
Firstabschluss für Lüftungsfirst / Trockenfirst
Fabrikat Ergoldsbacher Mönchpfanne
für Firstziegel Nr. 15
fachgerecht nach Werksvorschrift aufbringen.
Menge: 1,000 St

#### 1.3 Reserve - Ziegel

*Hinweis*
Fabrikat Ergoldsbacher Mönchpfanne
in Form und Farbe zur Eindeckung passend liefern und an
angewiesener Stelle auf der Baustelle einlagern.

**1.3.1 Mönchpfanne Standard**
Menge: 1,000 St

**1.3.2 Doppelwulstpfanne**
Menge: 1,000 St

**1.3.3 Firstanschluss-Lüfterpfanne**
Menge: 1,000 St

**1.3.4 Firstanschluss-Lüfterdoppelwulst**
Menge: 1,000 St

**1.3.5 Traufpfanne**
Menge: 1,000 St

**1.3.6 Traufdoppelwulst**
Menge: 1,000 St

**1.3.7 Firstziegel Nr. 15 ( DL ca. 38 cm )**
Menge: 1,000 St

**1.3.8 Firstabschlussziegel Nr. 15**
Menge: 1,000 St

**1.3.9 Firstausgleichsziegel Nr. 15**
Menge: 1,000 St

**1.3.10 Firstziegel Nr. 7**
Menge: 1,000 St

**1.3.11 Firstabschlussziegel Nr. 7**
Menge: 1,000 St

**1.3.12 keramische Verlängerungsplatte**
keramische Verlängerungsplatte
universal für FAB-Ziegel
Menge: 1,000 St

#### 1.4 Stundenlohnarbeiten

*Hinweis*
Die Ausführung von Stundenlohnarbeiten hat sich der
Auftragnehmer von der Bauleitung schriftlich anweisen
zu lassen. Die Anweisung wird in 2-facher Fertigung
ausgestellt und ist der Bauleitung bei der
Unterzeichnung der Stundenlohnzettel vorzulegen.

Stundenlohnzettel müssen eindeutig erkennen lassen:

1. Name des Auftragnehmers (Firma)

2. Bezeichnung, Ort und Lage der Baustelle

3. Anzahl, Name und genaue Berufsbezeichnung der im
Stundenlohn beschäftigten
 Arbeitnehmer; die von diesen am Tag geleistete
Gesamtstundenzahl.

4. Bezeichnung der ausgeführten Arbeiten

5. Menge oder Gewicht und Art etwaiger Zulieferungen,
wie Material

6. Benutzung von Maschinen

Die vom Auftragnehmer oder seinem Bevollmächtigten
unterschriebenen Stundenlohnzettel müssen für jeden
Kalendertag getrennt ausgestellt sein und sind täglich
der Bauleitung in doppelter Fertigung zur Anerkennung
vorzulegen.

Zuschläge für Überstunden-, Nacht- und Sonntagsarbeiten
werden nur auf besondere Anweisung der Bauleitung
bezahlt. Ein Anspruch auf die Stundenlohnarbeiten durch
den Auftragnehmer besteht nicht.

Bei den Stundenlohnarbeiten werden Aufsichtsstunden,
Ausfall- und Wartungsstunden nicht vergütet.

Die besonderen Leistungen umfassen nicht vorhersehbare,
jedoch erforderliche ergänzende Arbeiten zur Erstellung
und den Betrieb der einzelnen Anlagenteile.

Die Ausführung dieser Leistungen ist jeweils vor Beginn
mit der Bauleitung gemeinsam festzulegen.

*Hinweis*
Für die Ausführung von Stundenlohnarbeiten für
unvorhergesehene Arbeiten, die nur auf  schriftliche
Anweisung ausgeführt werden  dürfen, gelten folgende
Verrechnungssätze  einschl. Auslösung und Fahrtkosten
(ohne MWSt)

**1.4.1 O-Monteur**
Menge: 1,000 h

**1.4.2 A-Monteur**
Menge: 1,000 h

**1.4.3 B-Monteur**
Menge: 1,000 h

**1.4.4 Helfer**
Menge: 1,000 h

**1.4.5 Auszubildender**
Menge: 1,000 h

## Zusätzlicher Text
Erklärung:

Der Unternehmer verpflichtet sich, die Leistung zu den von Ihm im
Leistungsverzeichnis angegebenen Preisen und unter den dem Angebot
zugrundegelegten Bedingungen durchzuführen.

Dem Unterzeichneten sind alle Vertragsunterlagen bekannt. Er hat sich an
Ort und Stelle über die genauen Arbeitsbedingungen informiert und diese
ohne Widerspruch hingenommen.

Der Unternehmer erklärt, daß er an keiner Preisabsprache teilgenommen
hat.

.........................................
.....................................
.................................................
 (Ort) (Datum) (Unterschrift Bieter)
